# Muster-Leistungsbeschreibung
Leistungsbeschreibung (GAEB 90, DA81)
Währung: EUR

## Systemaufbau - Melkstand
Datum: 11.09.25

### Titel 00001 Positionen

*Hinweis*
Hinweise zurMuster-Leistungsbeschreibung

Wir weisen darauf hin, dass diese
Muster-Leistungsbeschreibung einen Leitfaden in
Form von Textbausteinen darstellt.
Tatsächliche Objektdaten waren nicht bekannt und
sind in dieser Muster-Leistungsbeschreibung nicht
berücksichtigt worden.

Mit Verwendung der angeführten Textbausteine ist
der Anwender / Planer verpflichtet, eine Prüfung
der jeweiligen Gegebenheiten vor Ort
durchzuführen, sowie anderweitige besondere
Bestimmungen oder Vorschriften, bauaufsichtliche
oder statische Gegebenheiten zu berücksichtigen.

Die Muster-Leistungsbeschreibung ist von dem
Anwender / Planer nach der Untersuchung des Objektes /
Bauzustandsanalyse an die tatsächlichen
Objektgegebenheiten anzupassen.

Mit der Übermittlung dieser
Muster-Leistungsbeschreibung
ist keine Projektberatung verbunden.

Das aufzubringende Produktsystem
ist durchgängig mit den vom Systemhersteller
vorgesehenen Systemkomponenten auszuführen.

Der Ausführende hat bei der Verarbeitung der
Produkte grundsätzlich die Ausführungsanweisungen
und/oder Vorgaben der jeweiligen aktuellen technischen
Merkblätter des Herstellers zu beachten.

**00001.0001 Untergrunduntersuchung und -prüfung**
Zur Untersuchung sind u.a. durchzuführen:

a) visuell, auf Verschmutzungen, Absandungen und
Risse
b) Abklopfen auf Hohlstellen und Gefügelockerungen
c) Messen der Druck- und Haftzugfestigkeiten
d) Messen des Feuchtigkeitsgehaltes

Zusätzliche Arbeiten, wie z. B. das Ausbessern von
Fehl- und Schadstellen, beschädigten Kanten, das
Verfüllen von Rissen im Untergrund oder das
Arbeiten unter erschwerten Bedingungen
(Hindernisse, Nachtarbeit etc.) sind vor Beginn
der Arbeiten durch das ausführende Unternehmen vor
Ort zu beurteilen und ggfs. in das Angebot mit
aufzunehmen.
Einheit: m2

**00001.0002 Untergrundvorbehandlung mit geeigneten Mitteln**
Untergrundvorbehandlung mit geeigneten
Mitteln zur Erzielung eines sauberen und
tragfähigen Untergrundes,
frei von haftungsmindernden Schichten.
Mittels Industriestaubsauger ist der
Untergrund staubfrei herzustellen. Der
Untergrund muss nach der
Untergrundvorbehandlung zur
Beschichtung geeignet sein.
Einheit: m2

**00001.0003 Hohlkehle mit einem 2K EP Bindemittel u. Sieblinie 1:8, abgestellt**
*** Bedarfsposition ohne GB
In allen innenliegenden Kanten sind Dreieckskehlen
(5 x 5 cm) einzubauen. Zunächst werden die
Haftflächen mit Remmers Epoxy MT 100, einem
transparenten, untergrundtoleranten, mechanisch
hoch belastbaren, schnell reagierenden,
zweikomponentigen Epoxydharz unter Zugabe von bis
zu 3 % Remmers ADD TX Neu
grundiert.

In die noch frische Grundierung wird ein Mörtel
bestehend aus 1 Gewichtsteil Remmers Epoxy
MT 100 und 10 Gewichtsteilen Remmers SelectMix
0/10,einer Füllstoffmischung aus verschiendenen,
naturbelassenen Füllstoffen, eingebracht und
mittels geeigneter Kelle in der entsprechenden
Form abgezogen und geglättet.

Verbrauch:
ca. 0,2 kg/lfd. m Remmers Epoxy MT 100 <0936> zum
Grundieren
mind. 0,25 kg/lfd. m Remmers Epoxy MT 100 <0936>
anteilmäßig -  je nach Bedarf:
Remmers ADD TX Neu <0949>
(je nach Anwendung und Bindemittelbasis ca. 0,3 - 3 M-%
bezogen auf das Bindemittel)
ca. 2,0 kg/lfd. m Remmers Selectmix 0/10 <6750>
Verbrauch:
ca. 0,02 kg/m Remmers Unterwasserprimer <7450>
mind. 100 ml/m Remmers Multisil NUW  <7525>
bei 1 cm² Fugenquerschnitt
(Farbe nach Wahl des AG)
Einheit: lfm

**00001.0004 Grundieren mit einem untergrundtoleranten 2K EP-Bindemittel (MT)**
*** Bedarfsposition ohne GB
Grundieren der vorbereiteten, sauberen
und saugfähigen Beton bzw.
Estrichflächen bis zur Sättigung mit
Epoxy MT 100, einem
transparenten, mechanisch belastbaren,
untergrundtoleranten, zweikomponentigen
Epoxydharz. Das Material wird in geeigneter
Weise, z. B. mit einem Gummischieber auf
der Fläche verteilt und sofort im Anschluss
mit einem Farbroller sorgfältig in den
Untergrund eingearbeitet.

Ist nicht gewährleistet, dass innerhalb
von 24 Std. weitergearbeitet werden
kann, so ist die noch frische
Grundierung gezielt abzustreuen oder vor
der nachfolgenden Beschichtungsmaßnahme
anzuschleifen.

Verbrauch:
mind. 0,30 kg/m² Remmers Epoxy MT 100 <0936>
(je nach Saugfähigkeit/Porosität des Untergrundes)
Absandung:
mind. 1,00 kg/m² Remmers Quarz 03/08 DF <4406>
Einheit: m2

**00001.0005 Einstreuschicht mit einem untergrundtoler. 2K EP-Bindemittel u. (QS07/12)**
Beschichten der vorbereiteten Flächen
mit einem Fließbelag bestehend aus 1
Gewichtsteil Epoxy MT 100,
einem lösemittelfreien, transparenten,
zweikomponentigen Epoxydharz und bis zu
1 Gewichtsteil Remmers Selectmix 01/03
(Körnung 0,09-0,25 mm). Das
Material wird in geeigneter Weise, z. B.
mit einem gezahnten Gummischieber,
Glätt- oder Zahnkelle auf der Fläche
verteilt und sofort im Anschluss mit
einer Stachelwalze intensiv
durchgearbeitet. Nach entsprechender
Liegezeit wird die noch frische Schicht
vollsatt abgestreut mit feuergetrocknetem
Quarzsand der Körnung 0,7-1,2 mm.
Nach Erhärten wird der nicht eingebundene
Quarzsandüberschuss entfernt.

Verbrauch:
ca. 1,0 kg/m² Remmers Epoxy MT 100 <0936>
ca. 1,0 kg/m² Remmers Quarzsand 01/03 <4405>
ca. 4,0-6,0 kg/m² Remmers Quarz 07/12 DF <4407>
Einheit: m2

**00001.0006 Kopfversiegelung mit einem pigm. 2K EP Bindemittel**
Versiegeln der abgestreuten Basisschicht
mit Epoxy Color Top, einem lösemittelfreien,
pigmentierten, mechanisch
belastbaren, zweikomponentigen
Epoxydharz. Das Material wird in
geeigneter Weise, z. B. mit einem
Gummischieber stramm über die
herausstehenden Quarzsandsandspitzen
abgezogen und sofort im Anschluss mit
einem Farbroller sorgfältig nachgerollt.

Bei stark geneigten flächen kann dem Bindemittel
ca. 0,3 - 3 % ADD TX Neu zur Thixotroierung zugegeben
werden.
Schieberschläge sorgfältig verschlichten.

Verbrauch:
mind. 0,90-1,10 kg/m² Remmers Epoxy Color Top
(in Abhängigkeit der Einstreuung)
(Farbe nach Wahl des AG) <6190-6192>
anteilmäßig -  je nach Bedarf:
Remmers ADD TX Neu <0949>
(je nach Anwendung und Bindemittelbasis ca. 0,3 - 3 M-%
bezogen auf das Bindemittel)
Einheit: m2
